# W-P_2_maxit_Muster-LVs_IP_Altbau
Leistungsbeschreibung (GAEB 90, DA81)
Währung: EUR

## W-P_2-02_maxit_renoline_Gipsputz_0808
Datum: 08.09.20

*Hinweis*
Grundlage für die Ausschreibung sind Produkte der Firma
maxit Deutschland GmbH. Die Verarbeitung hat nach den
Herstellerrichtlinien bzw. den nachfolgenden Normen und
Vorgaben zu erfolgen.

Für die Ausführung sind zu beachten:
        - die Vorschriften der VOB
     - DIN V 18550 Putz und Putzsysteme - Ausführung
     - DIN 18350 Putz und Stuckarbeiten
        - die Verarbeitungsvorschriften des
Herstellers / Herstellerrichtlinien
        - die allgemein anerkannten Regeln der
Technik
        - die besonderen technischen Vorbemerkungen

DIN V 18550 vom April 2005 regelt unter anderem:
- die Mindestputzdicken
- die Lage der Putzbewehrung
- die Mindesttemperaturen für Putzarbeiten
- die Mindestdruckfestigkeiten der Mörtel

DIN 18350 als ATV der VOB Teil C regelt unter anderem:
- Nebenleistungen und
- besondere Leistungen
- Aufmaß und Abrechnung

Erhärtungszeiten: Sofern nichts anderes beschrieben,
betragen die Mindeststandzeiten (Erhärtungszeiten) für
Putzlagen 1 Tag je mm Putzdicke.

Putzbewehrung: Die anerkannt wirkungsvollste und
sicherste Putzbewehrung stellt eine vollflächige
Armierungslage mit Gewebeeinlage auf den erhärteten
Unterputz dar.

Wenn nichts anderes in den Leistungspositionen
beschrieben, besteht die Leistung aus Lieferung und
fachgerechter Ausführung der in den Positionen
beschriebenen und benötigten Materialien.

Vor Beginn der Arbeiten hat sich der Verarbeiter davon
zu überzeugen, dass der bauliche Untergrund oder
Vorleistungen den Voraussetzungen für sein Gewerk
entsprechen. Evtl. Bedenken sind dem Auftraggeber vor
Ausführung schriftlich mitzuteilen.

Die Gebäudehöhe beträgt .............. m über Oberkante
Gelände.

*Hinweis*
Die Prüfung des Putzgrundes hat gemäß VOB, Teil C, DIN
18350 im Zuge der Wahrnehmung der Prüfungs- und
Hinweispflicht durch den Auftragnehmer zu erfolgen.

### 01 INNENPUTZ

#### 01.01 PUTZGRUNDVORBEREITUNG

**01.01.0010 Abwaschen und Reinigen**
vorhandener, wasserlöslicher Anstrichen und
Verschmutzungen an Decken und Wänden
Geschosshöhe bis ........... m
Einheit: m2

**01.01.0020 Entfernen von vorh. Tapeten**
Geschosshöhe bis ........ m
Einheit: m2

**01.01.0030 Abschlagen von Wandfliesen**
einschließlich Mörtelbett oder Kleberreste
Einheit: m2

**01.01.0040 Entfernen von Altputz**
mechanisch mit leichtem Gerät vollständig bis zum
Putzgrund und Freilegen mürber Mörtelfugen bis ca. 20
mm Tiefe

Mittlere Putzdicke .......... mm
Einheit: m2

**01.01.0050 Trockenreinigung durch Abkehren**
von Altmauerwerk mit Stahlbesen. Staub mit Druckluft
oder durch Absaugen entfernen.
Einheit: m2

**01.01.0060 Trockenreinigung durch Sandstrahlen**
von Altmauerwerk mit Sandstrahlgerät unter Einhaltung
der gesetzlichen Bestimmungen.
Einheit: m2

**01.01.0070 Nassreinigung**
von freigelegtem Altmauerwerk mit Hochdruckreiniger.
Einheit: m2

**01.01.0080 Schuttbeseitigung**
Zwischenlagerung und Abfuhr in Schuttmulde mit
............. m3 Inhalt inkl. Gebühren.
Einheit: m3

**01.01.0090 Tiefgrund**
*** Bedarfsposition mit GB
auf tragfähigem, porösem, saugendem, leicht sandendem
Untergrund unverdünnt maxit Tiefgrund auftragen und
Oberfläche verfestigen.

Produkt:  maxit prim 1070 Tiefgrund
Einheit: m2

**01.01.0100 Schließen von Fehlstellen und Hohllagen (Gips)**
Produkte: maxit ip 27  Haftputzgips
  maxit ip 250 Flächenspachtelgips
Einheit: St

**01.01.0110 Gipshaftbrücke (Haftgrund)**
für gipshaltige Putze auf Beton, extrudiertem
Polystyrol (Styrodur u.ä.), satt gerollt oder gestriche

Produkt:  maxit prim 2010 Gips-Haftgrund
Einheit: m2

**01.01.0120 Gipshaftbrücke (Haftsperrgrund)**
für gipshaltige Putze und mineralische Oberputze auf
Gipskartonplatten u.ä. satt gerollt oder gestrichen.

Produkt:  maxit prim 1010 Haftsperrgrund
Einheit: m2

**01.01.0130 Gips-Aufbrennsperre**
für gipshaltige Putze auf stark und unterschiedlich
saugendem Mauerwerk

Produkt:  maxit prim 2000 Gips Aufbrennsperre
Einheit: m2

**01.01.0140 Bestich zur Herstellung der Luftdichtheit**
bei Mauerwerkswänden vor den Installationsarbeiten.
In später nicht mehr zugänglichen Bereichen einlagiger
Putzauftrag.
Oberfläche ohne Anforderung

Produkt: maxit ip 18 E, maxit ip 18 E SLK
Einheit: m2

#### 01.02 PUTZPROFILE

**01.02.0010 Eckprofile**
aus verzinktem Stahlblech auf Putzdicke lot- und/oder
fluchtrecht versetzt

Produkt:  z.B. Protektor Nr. 1007 o.gl.
Einheit: lfm

**01.02.0020 Abschlussprofile**
aus verzinktem Stahlblech auf Putzdicke lot- und
fluchtrecht versetzt

Produkt:  z.B. Protektor Nr. 1212 o.gl.
Einheit: lfm

**01.02.0030 Dehnfugenprofile**
aus verzinktem Stahlblech über Rohbaudehnfugen lot und
fluchtrecht nach Angabe versetzt.

Produkt:  z.B. Protektor Nr. 7581 o.gl.
Einheit: lfm

**01.02.0040 Putzleisten**
*** Bedarfsposition mit GB
aus verzinktem Stahlblech für Wandflächen mit erhöhten
Anforderungen an die Ebenheiten lot-, flucht- und
winkelrecht auf Putzdicke versetzt.

Produkt:  z.B. Protektor Nr. 1105 o.gl.
Einheit: lfm

#### 01.03 PUTZTRÄGER / PUTZBEWEHRUNG

**01.03.0010 Putzträger vollflächig**
mit Korrosionsschutz über
........................................
nach Herstellervorschrift anbringen.

Produkte:  z.B. Armanet / Stucanet / Distanet o.gl.
Einheit: m2

**01.03.0020 Putzträger wie vor in Edelstahl**
aus rostfreiem Edelstahl nach Herstellervorschrift
anbringen.

Produkte: z.B.  Armanet / Distanet o.gl.
Einheit: m2

**01.03.0030 Putzträger teilflächig**
mit Korrosionsschutz über
...................................
in Streifen von ca. .......... cm Breite nach
Herstellervorschrift anbringen

Produkte: z.B. Armanet / Stucanet / Distanet o.gl.
Einheit: lfm

**01.03.0040 Armierungsgewebe**
aus hochreißfestem, alkalibeständigem Armierungsgewebe
über Rohbau-Materialwechsel im Putzgrund,
labilen Putzgrund u.ä. in obere Putzhälfte faltenfrei
einbetten. Die Überlappung von Putzbewehrungen muss
mindestens 100 mm betragen, auf benachbarte Bauteile
200 mm.

Produkt:  maxit Armierungsgewebe MW 8x8 mm
Einheit: m2

**01.03.0050 Zulage Leibungen**
zu Position ..............................

Leibungstiefe: .............. cm
Einheit: m

**01.03.0060 luftdichter Anschluß von luftdichten Bahnen**
herstellen. Bei Anschlüssen an zu verputzende
Massivbauteile sind die bauseits verlegten
luftdichten Bahnen mit einem geeigneten Putzträger zu
überspannen und einzuputzen, um
einen luftdichten Anschluß zu erreichen.
Putzträger in Streifen von ca. 25cm Breite mechanisch
am Mauerwerk befestigen, sodass die
luftdichte Bahn ca. 5-10cm überputzt werden kann.

Produkte:  Putzträger wie z.B. Rippenstreckmetall,
Armanet oder gleichwertig
Einheit: lfm

#### 01.04 GIPS-INNENPUTZ

**01.04.0010 Deckenputz Q2**
Mörtelgruppe B1/B3/B4/B6 nach EN 13279-1  (MG PIVa) auf
Decken aus Beton fluchtrecht hergestellt Putzdicke i.M.
10 mm

Qualitätsstufe:  Q 2
  __ abgezogene Putzfläche,
  __ geglättet
  __ gefilzt

Geschosshöhe bis ................ m

Produkte:

- Glättputze
  __ maxit ip 22 (B1) Gips-Maschinenputz
  __ maxit ip 22E (B4) Gips-Maschinen-Leichtputz
  __ maxit ip 23E (B6) Gips-Kalk-Maschinen-Leichtput
  __ maxit ip 222 (B4) Varioputz

- Filzputze
  __ maxit ip 23 (B3) Gips-Kalk-Maschinenputz
  __ maxit ip 23F (B3)  Kalk-Gips-Maschinenputz
Einheit: m2

**01.04.0020 Zulage Deckenputz Q3**
Zulage für Qualitätsstufe Q3
  __ gefilzt
  __ geglättet
Einheit: m2

**01.04.0030 Beiputzen von Leitungsschlitzen**
Breite bis ........... cm

Produkt:  maxit ip 27  Haftputzgips
Einheit: lfm

**01.04.0040 Wandputz als Unterputz Q2**
Mörtelgruppe B1/B3/B4/B6 nach EN 13279-1 (MG PIVa) auf
Wänden aus
..............................................
fluchtrecht hergestellt Putzdicke i.M. 10 mm

Qualitätsstufe:  Q 2
  __ abgezogene Putzfläche,
  __ geglättet
  __ gefilzt

Geschosshöhe bis ................ m

Produkte:

- Glättputze
  __ maxit ip 22 (B1) Gips-Maschinenputz
  __ maxit ip 22E (B4) Gips-Maschinen-Leichtputz
  __ maxit ip 23E (B6) Gips-Kalk-Maschinen-Leichtput
  __ maxit ip 222 (B4) Varioputz

- Filzputze
  __ maxit ip 23 (B3)  Gips-Kalk-Maschinenputz
  __ maxit ip 23F (B3)  Kalk-Gips-Maschinenputz
Einheit: m2

**01.04.0050 Zulage Wandputz Q3**
Zulage für Qualitätsstufe Q3
  __ gefilzt
  __ geglättet
Einheit: m2

**01.04.0060 Leibungen Wandputz**
Liefern und Auftragen von Wandputz wie zuvor
beschrieben im Bereich von Leibungen bei allen
Öffnungen (z.B. Fenster/Türen...).

Leibungstiefe: __ mm
Einheit: lfm

**01.04.0070 Zulage für Mehrstärken**
zu vorigen Position für Mehrputz pro 5 mm Dicke
Einheit: m2

**01.04.0080 Putzschnitt**
als Trennschnitt zum vollständigen Trennen
unterschiedlicher Putzflächen z.B. an
Decken-Wand-Anschlüssen, Baukörperanschlüssen, u.ä.
Einheit: lfm

#### 01.05 KALKZEMENT-INNENPUTZ

**01.05.0010 Haftbrücke (Decke)**
für Kalk-, Kalkzement- und Zementputze auf Betondecken
inkl. Teilbereichen aus eingelegten Hartschaumplatten,
Oberfläche mit Zahntraufel aufkämmen.

Produkt:  maxit multi 280 Haftbrücke
Einheit: m2

**01.05.0020 Deckenputz als Unterputz Q2**
mit einlagigem Kalk- Zementputz CS II (MG P II) auf
vorbereitete Decken (maxit multi 280) aus Beton
Auftragsstärke nach DIN V 18550, fluchtrecht
hergestellt als Unterputz, beschichtungsbereit

abgezogene Putzfläche Qualitätsstufe: Q 2

Geschosshöhe bis ................ m

Produkte: __ maxit ip 18 Kalk-Zementputz
  __ maxit ip 18E Kalk-Zement-Leichtputz (EPS)
  __ maxit ip 18E SLK Kalk-Zement-Leichtputz
(EPS)
  __ maxit ip 18 ML Kalk-Zement-Leichtputz
(Perlite)
Einheit: m2

**01.05.0030 Zulage Deckenputz Q3**
Zulage für Qualitätsstufe Q3
  __ gefilzt, z.B. mit maxit ip ariba Abrieb-/
Filzputz
  __ geglättet, z.B. mit maxit ip 100
Kalk-Zement-Putzglätte
  __ maxit ip 300 Kalk-Putzglätte
Einheit: m2

**01.05.0040 Beiputzen von Leitungsschlitzen**
Breite bis ........... cm

Produkt:  maxit ip 18 E SLK Kalkzement-Leichtputz
Einheit: lfm

**01.05.0050 Haftbrücke (Wand)**
für Kalk-, Kalkzement- und Zementputze auf Betonwände
inkl. Teilbereichen aus eingelegten Hartschaumplatten,
Oberfläche mit Zahntraufel aufkämmen.

Produkt:  maxit multi 280 Haftbrücke
Einheit: m2

**01.05.0060 Wandputz als Unterputz Q2**
mit einlagigem Kalk- Zementputz CS II (MG P II) auf
vorbereitete Wänden aus  ____________________
Auftragsstärke nach DIN V 18550, fluchtrecht
hergestellt als Unterputz, beschichtungsbereit

abgezogene Putzfläche Qualitätsstufe: Q 2

Geschosshöhe bis ................ m

Produkte: __ maxit ip 18 Kalk-Zementputz
  __ maxit ip 18E Kalk-Zement-Leichtputz (EPS)
  __ maxit ip 18E SLK Kalk-Zement-Leichtputz
(EPS)
  __ maxit ip 18 ML Kalk-Zement-Leichtputz
(Perlite)
Einheit: m2

**01.05.0070 Zulage Wandputz Q3**
Zulage für Qualitätsstufe Q3
  __ gefilzt, z.B. mit maxit ip ariba Abrieb-/
Filzputz
  __ geglättet, z.B. mit maxit ip 100
Kalk-Zement-Putzglätte
  oder maxit ip 300 Kalk-Putzglätte
Einheit: m2

**01.05.0080 Leibungen Wandputz**
Liefern und Auftragen von Wandputz wie zuvor
beschrieben im Bereich von Leibungen bei allen
Öffnungen (z.B. Fenster/Türen...).

Leibungstiefe: __ mm
Einheit: lfm

**01.05.0090 Zulage Mehrstärken**
zu Position .................. für Mehrputz pro 5 mm
Dicke
Einheit: m2

**01.05.0100 Putzschnitt**
als Trennschnitt zum vollständigen Trennen
unterschiedlicher Putzflächen z.B. an
Decken-Wand-Anschlüssen, Baukörperanschlüssen, u.ä.
Einheit: lfm

*Hinweis*

#### 01.06 OBERPUTZ UND FARBE INNEN

**01.06.0010 Edelputz-Haftgrundierung**
*** Bedarfsposition mit GB
liefern und auf trockenen Unterputz aufbringen. Die
lösungsmittelfreie Haftgrundierung vollflächig gemäß
Herstellerrichtlinie auftragen.

Produkt:  maxit prim 1060 Edelputz-Haftgrund
Einheit: m2

*Hinweis*

*Hinweis*

**01.06.0020 Haftsperrgrund**
*** Bedarfsposition mit GB
Quarzsandgefülltes, lösemittelfreies Isoliermittel für
innen und außen zur Vorbehandlung von kritischen
Untergründen, die zum Verfärben bzw. Durchschlagen in
Beschichtungen führen können. Haftsperrgrund liefern
und nach Herstellervorschrift unverdünnt auftragen.

Produkt:  maxit prim 1010 Haftsperrgrund
Einheit: m2

**01.06.0030 maxit airfresh Spritzputz mit dauerhaftem Luftreinigungseffekt**
maxit airfresh - Oberputz auf Gipsbasis mit dauerhaftem
Luftreinigungseffekt gegen Schadstoffe und Gerüche in
Innenräumen. Korngrößen 0,5 / 1 / 1,5 / 2 oder 3 mm.

Ausführung als maschinell aufgebrachter Spritzputz.

Erforderliche Untergrundvorbehandlung in separater
Position.

Hinweis: Auf allen gips-, kalk- und zementgebundenen
Untergründen ist ein Voranstrich mit maxit prim 1060
Edelputz-Haftgrund erforderlich. Unterschiedlich
saugende Untergründe, geglättete Putzflächen,
Gipskartonplatten und Gipsdielenwände sind mit maxit
prim 1010 Haftsperrgrund vorzustreichen.

Hinweis: Damit die photokatalytische Wirkungsweise des
maxit airfresh erhalten bleibt, darf nur der
systemzugehörige Farbanstrich maxit airfresh F
Innenfarbe aufgetragen werden.

Strukturart:  Spritzputzstruktur

Korngröße:  ___________mm

Produkt:  maxit airfresh K
Einheit: m2

**01.06.0040 maxit airfresh - Edelputz mit dauerhaftem Luftreinigungseffekt (K)**
maxit airfresh - Oberputz auf Gipsbasis mit dauerhaftem
Luftreinigungseffekt gegen Schadstoffe und Gerüche in
Innenräumen. Korngrößen 0,5 / 1 / 1,5 / 2 oder 3 mm.

Mineralischen Edelputz anmischen, auf den vorbereiteten
Untergrund aufziehen und richtungsfrei strukturieren.
Zusammenhängende Flächen zügig und ansatzfrei
bearbeiten.

Erforderliche Untergrundvorbehandlung in separater
Position.

Hinweis: Auf allen gips-, kalk- und zementgebundenen
Untergründen ist ein Voranstrich mit maxit prim 1060
Edelputz-Haftgrund erforderlich. Unterschiedlich
saugende Untergründe, geglättete Putzflächen,
Gipskartonplatten und Gipsdielenwände sind mit maxit
prim 1010 Haftsperrgrund vorzustreichen.

Hinweis: Damit die photokatalytische Wirkungsweise des
maxit airfresh erhalten bleibt, darf nur der
systemzugehörige Farbanstrich maxit airfresh F
Innenfarbe aufgetragen werden.

Strukturart:  Kratzputzstruktur.

Korngröße:  ___________mm

Produkt:  maxit airfresh K
Einheit: m2

**01.06.0050 Kalkputz innen Kratzputzstruktur weiß**
Aufziehen und strukturieren eines weißen,
verarbeitungsfertigen Kalkputzes in Korngrößen von 1,5
/ 2 / 3 mm auf den zuvor vorbereiteten Untergrund.

Strukturart:  Kratzputzstruktur

Korngröße:  _________mm

Produkt:  maxit kip K, weiß
Einheit: m2

**01.06.0060 Mineralischer Oberputz Kratzputzstruktur weiß**
Aufziehen und strukturieren eines weißen, mineralischen
Oberputzes in Korngrößen von 1 / 2 / 3 / 4 mm auf den
vorbereiteten Untergrund.

Strukturart:  Kratzputzstruktur

Korngröße:  ___________mm

Produkt:  maxit ip color 44 K weiß
  maxit ip color plus K weiß
Einheit: m2

**01.06.0070 Filzputz**
für Überzug von Grundputzen in Kornstärke. Sauber
abfilzen als anstrichbereiter Filzputz. Körnung 1,2 mm.
Druckfestigkeitsklasse CS II nach EN 998-1.

Produkt:  Filzputz maxit ip ariba
Einheit: m2

**01.06.0080 Edel-Modellierputz fein**
für freie Strukturen und zum Verwaschen auf
vorbereiteten Grundputz. Körnung 0,6 mm.
Druckfestigkeitsklasse CS II nach EN 998-1.

Produkt:  maxit ip fino
Einheit: m2

**01.06.0090 Zulage Putz hell eingefärbt**
Oberputz wie vor beschrieben, jedoch in einem hellen
Farbton nach maxit Farbtonkarte eingefärbt.

Farbgruppe:  I

Farbton:  _______________
Einheit: m2

**01.06.0100 Zulage Putz mittel eingefärbt**
Oberputz wie vor beschrieben, jedoch in einem
mittelkräftigen Farbton nach maxit Farbtonkarte
eingefärbt.

Farbgruppe:  II

Farbton:  _______________
Einheit: m2

**01.06.0110 Zulage Putz kräftig eingefärbt**
Oberputz wie vor beschrieben, jedoch in einem kräftigen
Farbton nach maxit Farbtonkarte eingefärbt.

Farbgruppe:  III

Farbton:  _______________
Einheit: m2

**01.06.0120 Leibungen Oberputz**
Liefern und Auftragen von Oberputz wie zuvor
beschrieben im Bereich von Leibungen bei allen
Öffnungen (z.B. Fenster/Türen...).

Leibungstiefe: ___ mm
Einheit: lfm

*Hinweis*

*Hinweis*

**01.06.0130 Zulage Deckenuntersichten innen**
Zulageposition für das Anbringen von Oberputz auf
Deckenuntersichten innen.
Einheit: m2

**01.06.0140 Anstrich mit maxit airfresh Farbe**
maxit airfresh F Innenfarbe  mit dauerhaftem
Luftreinigungseffekt gegen Schadstoffe und Gerüche in
Innenräumen mit Lammfellrolle, Pinsel oder geeigneten
Spritzwerkzeugen gleichmäßig aufbringen.

Evt. erforderliche Untergrundvorbehandlung bei
kritischen Untergründen in separater Position.

Hinweis: Auf allen tragfähigen Untergründen im
Innenbereich, wie z.B. Edelputzflächen, geglättete
Putzflächen, Tapeten, ... .

Farbtöne nach maxit Farbkollektion.

airfresh Farbton:  _______________

Produkt:  maxit airfresh F Innenfarbe
Einheit: m2

**01.06.0150 Anstrich Dispersionsfarbe innen weiß**
mit Lammfellrolle, Pinsel oder geeigneten
Spritzwerkzeugen gleichmäßig aufbringen. Hochwertige
Dispersions-Innenfarbe nach EN 13300 mit
Nassabriebbeständigkeit (Klasse 2) gemäß EN ISO 11998.

Produkt:  maxit Dispersionsfarbe I für innen, weiß
Einheit: m2

**01.06.0160 Zulage Farbe hell eingefärbt**
Farbe wie vor beschrieben, jedoch in einem hellen
Farbton nach maxit Farbtonkarte eingefärbt.

Farbgruppe:  I

Farbton:  _______________
Einheit: m2

**01.06.0170 Zulage Farbe mittel eingefärbt**
Farbe wie vor beschrieben, jedoch in einem
mittelkräftigen Farbton nach maxit Farbtonkarte
eingefärbt.

Farbgruppe:  II

Farbton:  _______________
Einheit: m2

**01.06.0180 Zulage Farbe kräftig eingefärbt**
Farbe wie vor beschrieben, jedoch in einem kräftigen
Farbton nach maxit Farbtonkarte eingefärbt.

Farbgruppe:  III

Farbton:  _______________
Einheit: m2

**01.06.0190 Leibungen Anstrich**
Liefern und Auftragen eines Farbanstrichs wie zuvor
beschrieben im Bereich von Leibungen bei allen
Öffnungen (z.B. Fenster/Türen...).

Leibungstiefe: ___ mm

Farbanstrich:  _ einfach
  _ zweifach
Einheit: lfm

#### 01.07 RAPPORTARBEITEN

**01.07.0010 Facharbeiter Mittellohn**
Rapportleistung für unvorhergesehene Arbeiten. Die
Arbeiten sind nur in Absprache und nach Genehmigung
durch die Bauleitung auszuführen.

Mittellohn Facharbeiter
Einheit: Std

USt %: 19,00
